# Max Myzel in 0815 Sporenhausen
Leistungsbeschreibung (GAEB 90, DA81)
Währung: EUR

## Zusätzlicher Text
Schimmelpilzsanierung in Wohngebäuden mittels Getifix
Klimaplatten-System und/oder dem System Getifix fino zum Schutz vor
"Schimmelpilzbildung" infolge von Innenkondensation

Sehr geehrte Damen und Herren,

vielen Dank für Ihr Interesse an unserer Leistung.
Nachfolgend dürfen wir Ihnen für die gewünschte Leistung unser Angebot
unterbreiten.
Auf der Grundlage der zur Verfügung gestellten Unterlagen, dem gemeinsam
durchgeführten Ortstermin und den dabei visuell und messtechnisch
eruierten Ergebnissen haben wir nachfolgenden Sanierungsvorschlag nach
den Getifix-Qualitätsrichtlinien für Sie konzipiert.
Zum Nachweis der Fachqualifikation in Anlehnung an die Richtlinien des
Leitfadens vom Umweltbundesamt hat Ihr Getifix-Fachbetrieb eine
Kenntnisprüfung in Zusammenarbeit mit der TÜV Rheinland Group abgelegt
(siehe Anlage zu diesem Angebot).
Über eine Beauftragung würden wir uns freuen. Eine fach- und
termingerechte Ausführung dürfen wir Ihnen schon vorab zusichern.
Sollten Sie noch Fragen haben, stehen wir Ihnen selbstverständlich
jederzeit gern zur Verfügung.

Mit freundlichen Grüßen,
Ihr Getifix-Fachbetrieb für Schimmelpilzsanierung

Anlage: -TÜV/Getifix Kenntnisprüfung
        - Getifix Qualitätsrichtlinie

## Schimmelpilzsanierung
Datum: 07.09.11

### 1 BAUSTELLENEINRICHTUNG

**1.10 BAUSTELLENEINRICHTUNG**
Baustelle einrichten, An- und Abfuhr
aller benötigten Materialien, Geräte und
Maschinen. Räumen der Baustelle und
Wiederherstellung aller benutzten
Flächen in den ursprünglichen Zustand,
einschl. notwendiger Zwischenreinigung
sowie dem Schutz von angrenzenden
Bauteilen.

Bereitstellung des Nachweises der
Systemeignung über eine Modellrechnung.
Menge: 0,000 Stck

**1.20 MODELLRECHNUNG NACH DEM GLASERVERFAHREN**
Modellrechnung nach dem
"Glaserverfahren" (Ansatz "Stationärer
Verhältnisse")  zur Abschätzung der
Eignung der geplanten
Instandsetzungsmaßnahme zur
Verbesserung der Wärmedämmung sowie der
Kompensierung der anfallenden
Tauwassermenge.
Beim der Beurteilung der Ergebnisse der
Modellberechnung ist auf jeden Fall  auf
jeden Fall der Kapillartransport zu
berücksichtigen, um die zulässigen Werte
der DIN 4108 richtig interpretieren zu
können.
Menge: 0,000 Stk

**1.30 MODELLRECHNUNG MIT DEM COND-VERFAHREN**
Modellrechnung mittels  "COND-Verfahren"
(Ansatz "Instationärer Verhältnisse")
zur Abschätzung der Eignung der
geplanten Instandsetzungsmaßnahme zur
Verbesserung der Wärmedämmung sowie der
Kompensierung der anfallenden
Tauwassermenge.
Beim der Beurteilung der Ergebnisse der
Modellberechnung ist auf jeden Fall  auf
jeden Fall der Kapillartransport zu
berücksichtigen, um die zulässigen Werte
der DIN 4108 richtig interpretieren zu
können.
Menge: 0,000 Stk

**1.40 MODELLRECHNUNG MITTELS WUFI-2D**
Zweidimensionale Modellrechnung mittels
 "WUFI 2D" (Ansatz "Instationärer
Verhältnisse")  zur Abschätzung der
Eignung der geplanten
Instandsetzungsmaßnahme zur
Verbesserung der Wärmedämmung sowie der
Kompensierung der anfallenden
Tauwassermenge.
Beim der Beurteilung der Ergebnisse der
Modellberechnung ist auf jeden Fall  auf
jeden Fall der Kapillartransport zu
berücksichtigen, um die zulässigen Werte
der DIN 4108 richtig interpretieren zu
können.
Menge: 0,000 Stk

### 2 ARBEITS- UND UMGEBUNGSSCHUTZ

**2.10 STAUBSCHUTZMASSNAHMEN**
Zur Trennung des Sanierungsbereiches zum
Nutzbereich einen Schwarz-Weiß-Trennung
mittels Staubschutzwand und/oder
Personenschleuse und/oder PE- Folie
vornehmen, vorhalten und nach erfolgten
Sanierungsmaßnahmen wieder abbauen und
soweit erforderlich fachgerecht
entsorgen.
Menge: 0,000 Stck

**2.20 UNTERDRUCKGERÄT**
Um eine Exposition von Feinstaub und
mikrobiellen Sporen vom Weiß- in den
Schwarzbereich zu unterbinden, wird über
ein Unterdruckgerät im Schwarzbereich
ein Unterdruck von mindestens 50 mPa
erzeugt. Die Abluft wird über einen
geeigneten HEPA-Filter geleitet und/oder
ins Freie abgeführt.
Menge: 0,000 Stck

### 3 UNTERGRUNDVORBEHANDLUNG

**3.10 DEMOBILISIERUNG MIT MuS**
Um eine Erhöhung der Sporenexposition
durch die anstehenden
Sanierungsmassnahmen zu vermeiden,
werden die flugfähigen Hyphen und Sporen
auf den mikrobiell befallenen
Oberflächen mit Getifix MuS (Myzel-und
Sporenvernichter) gebunden.
Getifix MuS ist eine Desinfektionsmittel
mit einzigartiger Wirkstoffformel auf
Basis natürlicher Fruchtsäuren, das bei
fachgerechtem Einsatz die Gefährdung von
Verarbeiter und Umgebung ausschließt.
GETIFIX MuS wird unverdünnt auf die
befallenen Flächen aufsprüht oder
gestrichen.
Einwirkzeit mindestens 60 Min.

Materialverbrauch:
ca. 100 ml/m² Getifix Myzel-und
Sporenvernichter
Menge: 0,000 m²

**3.20 RAUMLUFTDESINFEKTION MIT GETIFIX AsA**
Als Sofortmaßnahme wird vor Aufnahme der
Rückbauarbeiten (Sanierung) der
Schwarz-Bereich mit Getifix AsA zur
Reduzierung der mikrobiellen
Raumluftbelastung desinfiziert.
Diese Maßnahme reduziert das
Belastungsrisiko sowohl für den
Verarbeiter als auch die Gefahr einer
Belastung für den Weißbereich.
Getifix AsA ist ein einzigartiges
personen- und umgebungsfreundliches
Desinfektionsmittel auf Basis von
natürlichen Fruchtsäuren.
Getifix AsA besitzt zudem eine hohe
antiallergene Wirkung.
Getifix AsA wird mit einem speziellen
Foggergerät (Kalt- oder
Thermalvernebler) in einer Konzentration
von nur 3 ml/m3 gleichmäßig im zu
behandelnden Raum in Nebelform verteilt.
Nach einer Einwirkzeit von zwei Stunden
kann der Nebel rückstandsfrei abgelüftet
und belastungsfrei saniert werden.

Materialverbrauch:
3 ml AsA (Wirkstoff) / m3 (Raumluft)
Getifix Antisporen Aerosol AsA
Menge: 0,000 m3

**3.30 FREIRÄUMEN**
Im Schwarz-Bereich Möbiliar und andere
hinderliche Gegenstände freiräumen,
abkleben (mit Folie schützen) oder ggf.
auch fachgerecht entsorgen.
Der zu sanierende Bereich muss frei
zugänglich sein. Inventar, das nach
Abschluß der Sanierungsarbeiten wieder
Verwendung findet, wird feingereinigt
(und ggf.desinfiziert) und wieder
eingeräumt.
Menge: 0,000 Stck

**3.40 ENTFERNUNG VON TAPETEN**
Entfernung von Tapete und Reinigung von
anderen haftungsstörenden Substanzen
sowie einer fachgerechten Entsorgung
Menge: 0,000 m²

**3.50 SCHIMMELPILZENTFERNUNG MIT MUS**
Vor der mechanischen Entfernung des
mikrobiellen Befalls erfolgt die
Demobilisierung mit Getifix MuS.
Festen aber mit Schimmelpilzen schwach
befallenen Wandputz oder
Betonuntergrundmind. 50 cm über
Befallsgrenze mit Getifix MuS (Myzel-
und Sporenvernichter)  behandeln.
GETIFIX MuS wird unverdünnt auf die
befallenen Flächen aufsprüht oder
gestrichen.
Getifix MuS ist eine Desinfektionsmittel
mit einzigartiger Wirkstoffformel auf
Basis natürlicher Fruchtsäuren, das bei
fachgerechtem Einsatz die Gefährdung von
Verarbeiter und Umgebung ausschließt.
Mittel mindestens 60 Minuten einwirken
lassen. Anschliessend bei kleinen
Flächen mit Mikroporenschwamm und klarem
Wasser den Schimmelpilz entfernen. Bei
größeren Flächen werden mit einem
geeigneten Sauger (z.B. 1H-Sauger mit
HEPA-Filter) die Reste des mikrobiellen
Befalls fachgerecht abgesaugt und
entsorgt.

Materialverbrauch:
ca. 150 ml/m² Getifix Myzel-und
Sporenvernichter
Menge: 0,000 m²

**3.60 PUTZ ENTFERNUNG**
Vorbehandelten stark Schimmelpilz
befallenen oder maroden Wandputz mit
Druckluft- oder Elektrohammer
abschlagen, den Schutt fördern, aufladen
und abfahren.
Freigelegte Mauerwerksflächen mit
Stahlbesen von Putzresten und
bindestörenden Stoffen restlos säubern.
Der Bauschutt ist fachgerecht zu
entsorgen.
Menge: 0,000 m²

**3.70 SCHIMMELPILZDESINFEKTION MIT MUS**
Vormals mit Schimmelpilz belastete
Flächen  mit  Getifix-MuS (Myzel- und
Sporenvernichter) behandeln.
GETIFIX MuS wird unverdünnt auf die
befallenen Flächen aufsprüht oder
gestrichen.
Getifix MuS ist eine Desinfektionsmittel
mit einzigartiger Wirkstoffformel auf
Basis natürlicher Fruchtsäuren, das bei
fachgerechtem Einsatz die Gefährdung von
Verarbeiter und Umgebung ausschließt.
Mittel mindestens 60 Minuten einwirken
lassen, anschließend können die Flächen
überarbeitet werden.

Materialverbrauch:
ca. 150 ml/m² Getifix Myzel-und
Sporenvernichter
Menge: 0,000 m²

**3.80 PUTZAUSBESSERUNG**
Putzausbesserung auf Wandflächen auch in
Teilflächen, ca. 10- 15 mm dick,
in einem Arbeitsgang, auftragen und
oberflächenglatt abreiben, im Vorgang
einen netzartigen Spritzbewurf
auftragen.

Materialverbrauch:
ca. 3 kg Getifix Spritzbewurf
ca. 8,5 kg/m²/cm Getifix Sanierputz
Menge: 0,000 m²

### 4 BEFESTIGUNG DER KLIMAPLATTE

**4.10 VERKLEBUNG DER KLIMAPLATTE IN DER KAMMBETTMETHODE AUF MINER. UNTERGRÜNDE**
Getifix Spezialkleber K nach
Herstellervorgaben anmischen.
Aufbringen des Getifix Spezialklebers K
vollflächig in der sog. Kammbettmethode.
Kleber (ca. 4 mm stark) auf den
Untergrund bzw.die Getifix Klimaplatte
vollflächig aufgekämmen und diese an die
Wand drücken und ausrichten. Die
angefasten Plattenstöße werden dünn mit
Getifix- Spezialkleber K verklebt.
Die Plattenstärke beträgt ___ mm.
Die Platte ist gegenüber schwingenden
Bauteilen wie Fußböden,
Holzbalkendecken, Fenster- und Türrahmen
mechanisch zu entkoppeln.

Materialverbrauch:
ca. 4 kg/m² Getifix Spezialkleber K
ca. 1,05 m²/m² Getifix Klimaplatte
(25/30/50 mm)
Menge: 0,000 m²

**4.20 VERKLEBUNG DER KLIMAPLATTE IN DER KAMMBETTMETHODE AUF GIPSPUTZ**
Getifix Spezialkleber KS nach
Herstellervorgaben anmischen.
Aufbringen des Getifix Spezialklebers KS
vollflächig in der sog. Kammbettmethode.
Kleber (ca. 4 mm stark) auf den
Untergrund bzw.die Getifix Klimaplatte
vollflächig aufgekämmen und diese an die
Wand drücken und ausrichten. Die
angefasten Plattenstöße werden dünn mit
Getifix- Spezialkleber KS verklebt.
Die Plattenstärke beträgt ___ mm.
Die Platte ist gegenüber schwingenden
Bauteilen wie Fußböden,
Holzbalkendecken, Fenster- und Türrahmen
mechanisch zu entkoppeln.

Materialverbrauch:
ca. 4,0 kg/m² Getifix Spezialkleber KS
ca. 1,05 m²/m² Getifix Klimaplatte
(25/30/50 mm)
Menge: 0,000 m²

**4.30 VERKLEBUNG DER KLIMAPLATTE IN DER PUNKT-WULST-METHODE MINER. UNTERGRÜNDE**
Getifix Spezialkleber K nach
Herstellervorgaben anmischen.
Aufbringen des Getifix Spezialkleber K
in der sog. Punkt-Wulst-Methode. Kleber
wird auf die Ränder sowie einige Batzen
auf die Innenflächen der Getifix
Klimaplatte aufgebracht.
Die Getifix Klimaplatte wird an die Wand
gedrückt und mittels Richtscheid
ausgerichtet.
Die angefasten Plattenstöße werden dünn
mit Getifix Spezialkleber K verklebt.
Die Plattenstärke beträgt ___ mm.
Die Platte ist gegenüber schwingenden
Bauteilen wie Fußböden,
Holzbalkendecken, Fenster- und Türrahmen
mechanisch zu entkoppeln.

Materialverbrauch:
ca. 5 kg/m² Getifix Spezialkleber K
ca. 1,05 m²/m² Getifix Klimaplatte
(25/30/50 mm)
Menge: 0,000 m²

**4.40 VERKLEBUNG DER KLIMAPLATTE IN DER PUNKT-WULST-METHODE AUF GIPSPUTZ**
Getifix Spezialkleber KS nach
Herstellervorgaben anmischen.
Aufbringen des Getifix Spezialkleber KS
in der sog. Punkt-Wulst-Methode. Kleber
wird auf die Ränder sowie einige Batzen
auf die Innenflächen der Getifix
Klimaplatte aufgebracht.
Die Getifix Klimaplatte wird an die Wand
gedrückt und mittels Richtscheid
ausgerichtet.
Die angefasten  Plattenstöße werden dünn
mit Getifix Spezialkleber KS verklebt.
Die Plattenstärke beträgt ___ mm.
Die Platte ist gegenüber schwingenden
Bauteilen wie Fußböden,
Holzbalkendecken, Fenster- und Türrahmen
mechanisch zu entkoppeln.

Materialverbrauch:
ca. 5 kg/m² Getifix Spezialkleber KS
ca. 1,05 m²/m² Getifix Klimaplatte (25
mm)
Menge: 0,000 m²

**4.50 VERKLEBUNG DER LEIBUNGSPLATTE**
Getifix Spezialkleber K nach
Herstellervorgaben anmischen.
Aufbringen des Getifix Spezialklebers K
vollflächig in der sog. Kammbettmethode.
Kleber (ca. 4 mm stark) auf den
Untergrund bzw.die Getifix Klimaplatte
vollflächig aufgekämmen.
Die Getifix Leibungsplatte wird an die
Wand gedrückt und mittels Richtscheid
ausgerichtet.
Die angefasten  Plattenstöße werden dünn
mit Getifix Spezialkleber K verklebt.
Die Plattenstärke beträgt 15 mm.
Die Platte ist gegenüber schwingenden
Bauteilen wie Fußböden,
Holzbalkendecken, Fenster- und Türrahmen
mechanisch zu entkoppeln.

Materialverbrauch:
ca. 3,0 kg/m² Getifix Spezialkleber K
ca. 2 Stck/m Getifix Leibungsplatte
(250*500*15 mm3)
Menge: 0,000 m

**4.60 ENTKOPPELN DER KLIMAPLATTE VON EINBAUTEN**
Zulage zur Vorposition für das
Entkopppeln und gleichzeitig luftdichtem
Anschließen der Getifix Klimaplatte
sowie der Leibungsplatte von
schwingenden Bauteilen (wie z.B.
Estrich, Holzbalkendecken, Fenster- und
Türrahmen) mechanisch entkoppelt.

Materialverbrauch:
ca. 1,02 m/m Getifix Spezialkleber
Kompriband
Menge: 0,000 m

**4.70 VERDÜBELUNG MIT TELLERDÜBELN ALS ZULAGE ZU VORPOSITIONEN**
Die in Vorpositionen verklebte Getifix
Klimaplatte (Stärke ___ mm) wird mittels
Kunststoff-Tellerdübel z.B. beim Einsatz
im Deckenbereich zusätzlich befestigt.

Materialverbrauch:
ca. 3 Stck/m² Tellerdübel
Menge: 0,000 m²

**4.80 ECKSCHUTZSCHIENEN**
Liefern, sowie lot- und fluchtgerechtes
Anbringen von korrosionsbeständigen
Eckschutzschienen (z.B. aus Aluminium)
zur mechanischen Verstärkung von
Außenkanten gegen Anpralllasten,
einschließlich der notwendigen Spachtel
und Schleifarbeiten.

Materialverbrauch:
ca. 1,0 m/m Eckprofil
ca. 1,0 kg/m Getifix Spezialspachtel K
Menge: 0,000 m

### 5 OBERFLÄCHENBEHANDLUNG DER KLIMAPLATTE

**5.10 GRUNDIERUNG DER KLIMAPLATTE**
Der Getifix Klimagrund ist durch
Spritzen, Streichen oder Rollen
gleichmäßig auf die Getifix Klimaplatte
aufzutragen.
Angrenzende Bauteile, insbesonder Glas,
Keramik, Aluminium, eloxierte Metalle,
sind zu schützen

Materialverbrauch:
ca. 300 ml/m² Getifix Klimagrund
Menge: 0,000 m²

**5.20 VERSPACHTELUNG DER FUGEN UND STÖSSE**
Getifix Spezialspachtel K nach
Herstellervorgaben anmischen. Die
verklebten Plattenstöße sind vor dem
Verspachteln anzufasen und müssen im
Vorfeld grundiert sein.  Nach der
Aushärtung der Verspachtelung
(frühestens nach 12 Stunden) sind die
Fugen bzw. Stöße evtl. noch zu
überschleifen bzw. einmal zu
überspachteln

Materialverbrauch:
ca. 0,5kg/m² Getifix Spezialspachtel K
Menge: 0,000 m²

**5.30 VOLLFLÄCHIGE SPACHTELUNG MIT SPEZIALSPACHTEL K**
Getifix Spezialspachtel K nach
Herstellervorgaben anmischen.
Die Platten müssen im Vorfeld grundiert
worden sein.
DieVerspachtelung sollte in zwei
Arbeitsgängen erfolgen, nach der
Aushärtung ist ggf. die Oberfläche zu
überschleifen.

Materialverbrauch:
ca. 1,0 kg/m² Getifix Spezialspachtel K
pro mm Auftragsstärke
Menge: 0,000 m²

**5.40 BESCHICHTUNG MIT KLIMADECK**
Getifix Klimadeck ist in zwei
Arbeitsgängen (nach Zwischentrocknung)
mittels Rolle auf die vollflächig mit
Getifix Spezialspachtel K verspachtelte
Getifix Klimaplatte aufzubringen.

Materialverbrauch:
ca. 2 x 250 ml/m² Getifix Klimadeck
Menge: 0,000 m²

**5.50 BESCHICHTUNG MIT LEHMFEINPUTZ**
Getifix Lehmfeinputz entsprechend
Technischem Merkblatt anmischen. Zur
besseren Verkrallung wird der Untergrund
vor dem Aufbringen des Getifix
Lehmfeinputz mit einer Schlämme aus
Getifix Spezialkleber K vorgrundiert.
Der Getifix Lehmputz wird  von Hand
aufgetragen und zur Herstellung einer
abriebfesten Oberfläche "frisch in
frisch" durch Filzen verdichtet.

Materialverbrauch:
ca. 1,5 kg/m² Getifix Spezialkleber K
ca. 10 kg/m²/cm Getifix Lehmfeinputz
Menge: 0,000 m²

**5.60 BESCHICHTUNG MIT SILIKAT SCHEIBENPUTZ**
Gebrauchsfertigen Getifix
Silikat-Scheibenputz  mit einer
nichtrostenden Stahlglättkelle
aufziehen, auf Kornstärke abziehen und
anschließend in noch nassem Zustand mit
einer Kunststoffglättkelle in der
gewünschten Art rund abreiben.

Materialverbrauch:
ca. 2,5 kg/m²  Getifix
Silikat-Scheibenputz
Menge: 0,000 m²

**5.70 BESCHICHTUNG MIT SILIKAT STREICHPUTZ**
Gebrauchsfertigen Getifix
Silikat-Streichputz mit einer Bürste,
Rolle oder nichtrostenden
Stahlglättekelle aufziehen.

Materialverbrauch:
ca. 0,8 kg/m²  Getifix
Silikat-Streichputz
Menge: 0,000 m²

**5.80 ARMIERUNGSGEWEBE ALS ZULAGE ZU VORPOSITIONEN**
Getifix Putzgewebe (165) als
rißüberbrückende Einlage bei mehrlagigen
Putzbeschichtungen in Verbindung mit
Wandheizungen, z.B. mit Getifix
Lehmfeinputz sowie als Putzträger bei
Fachwerken im Bereich der
Holzkonstruktion.

Materialverbrauch:
ca. 1,1 m²/m² Getifix Putzgewebe 165
Menge: 0,000 m²

### 6 BEFESTIGUNG ANSCHLUSSKEILE & PROFILE

**6.10 BEFESTIGUNG VON ANSCHLUSSKEILEN**
Getifix Anschlusskeile auf Maß
schneiden. Getifix Spezialkleber K nach
Herstellervorgabe anmischen und in der
Kammbett-Methode auf Untergrund oder
Anschlusskeil aufbringen. Das Anbringen
und Ausrichten der Getifix
Anschlusskeile erfolgt durch
gleichmäßiges Andrücken. Stoßfugen
zwischen den Anschlusskeilen sind dünn
mit Kleber oder Spachtel zu versehen.
Ein Überarbeiten der Stoßfugenbereiche
mit Getifix Spezialspachtel K kann
bereits am nächsten Tag erfolgen.

Materialverbrauch:
ca. 1,05 m/m Getifix Anschlusskeile
ca. 1,0 kg/m Getifix Spezialkleber K
Menge: 0,000 m

**6.20 BEFESTIGUNG VON PROFIL (TYP A)**
Das Getifix Profil A auf Maß schneiden.
Getifix Spezialkleber K nach
Herstellervorgabe anmischen und in der
Kammbett-Methode auf  Profil aufbringen.
Das Anbringen und Ausrichten der Getifix
Profile erfolgt durch gleichmäßiges
Andrücken. Stoßfugen zwischen den
Profilen sind dünn mit Kleber oder
Spachtel zu versehen. Ein Überarbeiten
der Stoßfugenbereiche mit Getifix
Spezialspachtel K kann bereits am
nächsten Tag erfolgen.

Materialverbrauch:
ca. 1,05m/m Getifix Profil A
ca. 0,250 kg/m Getifix Spezialkleber K
Menge: 0,000 m

**6.30 BEFESTIGUNG VON PROFIL (TYP B)**
Das Getifix Profil B auf Maß schneiden.
Getifix Spezialkleber K nach
Herstellervorgabe anmischen und in der
Kammbett-Methode auf  Profil aufbringen.
Das Anbringen und Ausrichten der Getifix
Profile erfolgt durch gleichmäßiges
Andrücken. Stoßfugen zwischen den
Profilen sind dünn mit Kleber oder
Spachtel zu versehen. Ein Überarbeiten
der Stoßfugenbereiche mit Getifix
Spezialspachtel K kann bereits am
nächsten Tag erfolgen.

Materialverbrauch:
ca. 1,05m/m Getifix Profil B
ca. 0,250 kg/m Getifix Spezialkleber K
Menge: 0,000 m

**6.40 BEFESTIGUNG VON DREIECKSLEISTE 25/25**
Die Getifix Dreiecksleiste 25/25 auf Maß
schneiden. Getifix Spezialkleber K nach
Herstellervorgabe anmischen und in der
Kammbett-Methode auf  Dreiecksleiste
aufbringen. Das Anbringen und Ausrichten
der Getifix Dreiecksleiste erfolgt durch
gleichmäßiges Andrücken. Stoßfugen
zwischen den Profilen sind dünn mit
Kleber oder Spachtel zu versehen. Ein
Überarbeiten der Stoßfugenbereiche mit
Getifix Spezialspachtel K kann bereits
am nächsten Tag erfolgen.

Materialverbrauch:
ca. 1,05m/m Getifix Dreiecksleiste 25/25
ca. 0,250 kg/m Getifix Spezialkleber K
Menge: 0,000 m

**6.50 BEFESTIGUNG VON DREIECKSLEISTE 50/50**
Die Getifix Dreiecksleiste 50/50 auf Maß
schneiden. Getifix Spezialkleber K nach
Herstellervorgabe anmischen und in der
Kammbett-Methode auf  Dreiecksleiste
aufbringen. Das Anbringen und Ausrichten
der Getifix Dreiecksleiste erfolgt durch
gleichmäßiges Andrücken. Stoßfugen
zwischen den Profilen sind dünn mit
Kleber oder Spachtel zu versehen. Ein
Überarbeiten der Stoßfugenbereiche mit
Getifix Spezialspachtel K kann bereits
am nächsten Tag erfolgen.

Materialverbrauch:
ca. 1,05m/m Getifix Dreiecksleiste 50/50
ca. 0,250 kg/m² Getifix Spezialkleber K
Menge: 0,000 m

**6.60 ZULAGE FÜR DAS ANARBEITEN**
Übergangsstellen zwischen den Keilen
bzw. Profilen und zu angrenzenden
Bauteilen mittels Getifix
Spezialspachtel K überarbeiten.
Im Vorgang sind die zu überarbeitenden
Bereich mit Getifix Klimagrund zu
grundieren.

Materialverbrauch:
ca. 0,070 l/m Getifix Klimagrund
ca. 0,25 kg/m Getifix Spezialspachtel K
Menge: 0,000 m

### 7 ANTIKONDENSATIONSBESCHICHTUNG

**7.10 GRUNDIERUNG DES UNTERGRUNDES MIT GETIFIX FINO GRUND**
Grundierung für stark saugende
Untergründe
Die vorbehandelten schimmelpilzfreien
Flächen (stark saugende Untergründe) mit
Getifix fino Grund grundieren.
Nach einer Zwischentrocknungszeit von
ca. 60 Minuten kann die nachfolgende
Beschichtung mit Getifix fino
erfolgen.

Materialverbrauch:
ca.100-200 ml/m² Getifix fino Grund
Menge: 0,000 m²

**7.20 GROBSTRUKTURBESCHICHTUNG GETIFIX FINO**
Auf die vorbehandelten
schimmelpilzfreien  Flächen wird die
Getifix fino-Beschichtung zur Ausbildung
einer gorb strukturierten Oberfläche
mittels Rolle (z.B. langflorige
Lammfell-Rolle) oder im Spritzverfahren
aufgetragen.
Getifix fino scheidet beim Trocknen
Wasser aus, daher ausreichend Lüften.

Materialverbrauch:

ca. 0,8-1,2  kg/m² GETIFIX fino
Menge: 0,000 m²

**7.30 FEINSTRUKTURBESCHICHTUNG GETIFIX FINO**
Auf die vorbehandelten
schimmelpilzfreien  Flächen wird die
Getifix fino-Beschichtung zur Ausbildung
einer fein strukturierten Oberfläche
in zwei Arbeitsgängen appliziert.
Hierzu wird die erste Schicht mittels
Rolle (z.B. Schaumstoffrolle) oder
Pinsel aufgetragen.
Verbrauchsmenge ca. 500-600 ml/m².
Nach einer Trocknungszeit von ca. 2-4
Stunden kann der zweite Auftrag
erfolgen.
Verbrauchsmenge ca. 500-600 ml/m².
Getifix fino scheidet beim Trocknen
Wasser aus, daher ausreichend Lüften.

Materialverbrauch:

ca. 0,8-1,2 kg/m² GETIFIX fino
Menge: 0,000 m²

### 8 RAUMLUFTDESINFEKTION

**8.10 RAUMLUFTDESINFEKTION MIT GETIFIX AsA**
Als Sanierungsabschluß wird der
Schwarz-Bereich mit Getifix AsA zur
Reduzierung der mikrobiellen
Raumluftbelastung desinfiziert.
EMPFEHLUNG: Um die Luftqualität zu
optimieren, sollte nach einer Sanierung
auch der nicht sanierte Weiß-Bereich mit
Getifix AsA desinfiziert werden.
Diese Maßnahme stellt sicher, dass die
mikrobielle Belastung der Raumluft im
ehemaligen Schwarzbereich niedriger als
die Hintergrundbelastung ist. Sie ist
Voraussetzung für eine anschließende
Freimessung.
Getifix AsA ist ein einzigartiges
personen- und umgebungsfreundliches
Desinfektionsmittel auf Basis von
natürlichen Fruchtsäuren.
Getifx AsA hat zudem eine hohe
antiallergene Wirkung.
Getifix AsA wird mit einem speziellen
Foggergerät (Kalt oder Thermalvernebler)
in einer Konzentration von nur 3 ml/m3
gleichmäßig im zu behandenlden Raum
verteilt.
Nach einer Einwirkzeit von zwei Stunden
kann der Nebel rückstandsfrei abgelüftet
und die Sanierung belastungsfrei
abgeschlossen werden.

Materialverbrauch:
3 ml AsA (Wirkstoff) / m3 (Raumluft)
Getifix Antisporen Aerosol AsA
Menge: 0,000 m3

**8.20 FREIMESSUNG**
Zum Nachweis des Sanierungserfolges wird
mit einer unabhängigen Freimessung eine
Luftsporen-, Luftkeim- und/oder MVOC in
Relation zur Hintergrundbelastung
durchgeführt.
Die Freimessung muss unmittelbar nach
Sanierungsabschluß und Luftdesinfektion
erfolgen, da andernfalls der Einfluß der
Hintergundbelastung die Qualität der
Getifix-Sanierung verfälschen könnte.
Die Freimessung beinhaltet An- und
Abfahrt des Innenraumdiagnostikers, den
Messgeräteeinsatz und die schriftliche
Auswertung und Bewertung des
Messergebnisses.
Menge: 0,000 Stck

### 9 ZUSÄTZLICHE LEISTUNGEN

**9.10 REGIELEISTUNG**
Stundenlohnarbeiten für einen
Getifix-Fachmann für unvorhersehbare
Arbeiten im Nachweis.
Ausschließlich nach Abstimmung mit und
Beauftragung durch Auftraggeber
Menge: 0,000 Std

## Zusätzlicher Text
A) PLANUNG- UND LEISTUNGSBESCHREIBUNG

Bei Planung der Arbeiten sowie vorausgehender und folgender
Bauleistungen sind zu beachten:

1. Die Ursache der "Schimmelpilzbildung" ist zweifelsfrei auf ein
Kondensatwasserproblem auf innenseitigen Wand- bzw. Deckenflächen
zurückzuführen. Die Ursache hierfür sind in der Regel geometrische oder
materialbedingte Wärmebrücken, eine andere "Durchfeuchtungsursache",
z.B. von außen eindringende oder aufsteigende Feuchtigkeit,  ist
auszuschließen bzw. im Vorfeld der Sanierung durch geeignete Maßnahmen
wie einer Abdichtung oder technischen Trocknung fachgerecht zu beheben.
Hinweis: "Das Ziel einer fachgerechten Schimmelpilzsanierung von
Oberflächen oder Raumluft ist die Reduzierung der mikrobiellen Belastung
auf das qualitative und quantitative Niveau der weltweit immer und
überall vorhandenen Hintergrundbelastung durch Sporen. Eine sporenfreie
Oberfläche oder Raumluft kann und muss im Rahmen einer fachgerechten
Schimmelpilzsanierung nicht erreicht werden."

2. Der technische Nachweis der Eignung zur Verbesserung der Wärmedämmung
sowie der Kompensierung der anfallenden Tauwassermengen sind über
geeignete Modellberechnungen nachzuweisen, hierbei muss auf jeden Fall
der Kapillartransport berücksichtigt werden, um die zulässigen Werte der
DIN 4108 richtig interpretieren zu können.

3. Die Kennwerte für die wärmetechnische Berechnung sind in Form einer
"ALLGEMEIN BAUAUFSICHTLICHEN ZULASSUNG" nachzuweisen.
Der von GETIFIX vorgegebene Systemaufbau (einschließlich der verwendeten
Materialien und Stoffe) ist zwingend einzuhalten.

4. Streiflicht sichtbar werdende Unebenheiten in der Oberfläche sind
zulässig, wenn die Toleranzen der DIN 18202 eingehalten worden sind.
Ein Abzeichnen der produktionsbedingten Oberflächenstruktur nach der
Behandlung mit GETIFIX-Klimagrund, dem Verspachteln und Schleifen
ausschließlich der Fugen und Stöße ist zulässig.
Ebenfalls zulässig ist ein Unterschied in der Oberflächenstruktur
zwischen Platten-, Fugen- bzw. Stoßbereichen, auch noch nach erfolgter
Behandlung mit GETIFIX-Klimadeck.
Eine optisch gleichmäßige Oberflächenstruktur ist nur durch die
vollflächige Beschichtung mit dem GETIFIX-Spezialspachtel erreichbar.

5. Um die Wirksamkeit des Systems nicht negativ zu beeinflussen, sollte
die abschließende Oberfläche systemkonform endbehandelt werden, so sind
diffusionshemmende Anstriche (z.B. Latex-, Acrylatharz-, Ölfarben) sowie
Folgebeläge (z.B. Dekorfolien, Vinyltapeten, plattenartige Beläge) zu
vermeiden.

HINWEIS:
Die vorangegangenen messtechnischen Untersuchungen wurden mit größter
Sorgfalt und bestem Wissen durchgeführt. Dennoch könnten trotz aller
messtechnischen Möglichkeiten nicht alle Schadensursachen
hundertprozentig lokalisiert worden sein.

B) ANGEBOT UND KOSTEN

1. Angebot lt. Leistungsverzeichnis einschließlich der Zusätzlich
Technischen Vorvertragsbedingungen (ZTV).
2. Abschlagszahlungen gelten ausdrücklich als vereinbart und sind auf
Antrag in Höhe des Wertes der jeweils nachgewiesenen vertragsgemäßen
Leistungen einschließlich des darauf anfallenden Mehrwertsteuerbetrages
kurzfristig (innerhalb von 5 Tagen) zu gewähren. Die Schlussrechnung ist
14 Tage nach Zugang fällig.
3. Der Auftraggeber stellt Strom- und Wasser kostenlos zur Verfügung und
gewährleistet die freie Zugänglichkeit des Arbeitsbereiches.
4. Die endgültige Abrechnung erfolgt nach örtlichem Aufmaß, bezogen auf
die Leistungseinheit des Angebotes.
5. Die Ausführung der Leistungen erfolgt ausschließlich durch im
GETIFIX-Verbund angeschlossene Fachfirmen. Außerdem werden die
speziellen GETIFIX-Verarbeitungsvorschriften ebenfalls
Vertragsbestandteil
6. Für das vorliegende Angebot besteht ein Copyright, damit besteht ein
Vergütungsrecht für die Erbringung dieser planerischen Leistung, wenn
durch andere Auftragnehmer außerhalb des GETIFIX-Verbundes nach diesem
Lösungskonzept gearbeitet wird.
Gleichzeitig wird in jedem Fall diesbezüglich eine Haftung jeglicher Art
ausgeschlossen, da keine Einflussnahme auf Arbeiten von Firmen außerhalb
des GETIFIX-Verbundes gegeben ist.

C) GEWÄHRLEISTUNG
Als Gewährleistungszeitraum werden 5 Jahre vereinbart.
Die Verjährungsfrist tritt mit der Abnahme der Leistung des
Auftragnehmers ein bzw. sie beginnt 12 Tage nach der Fertigmeldung durch
den Auftragnehmer oder nach 6 Tagen der in Nutzungnahme durch den
Auftraggeber.
Der Bieter gewährleistet die geschuldete Leistung entsprechend seinem
Angebot lt. Leistungsverzeichnis (einschließlich der obigen ZTV), die
Einhaltung der handwerklichen und technischen Regeln sowie
Arbeitsschutz- und Umweltschutzvorschriften und die einwandfreie,
fachlich richtige Ausführung.
Der Hersteller gewährleistet Materialqualität und Stoffeigenschaften
sowie die Eignung für das angegebene Einsatzgebiet.

D) Fristen
Das Angebot ist für die Beauftragung befristet gültig bis zum ________.
Wir benötigen z.Zt. einen Vorlauf für die Eintaktung des Auftrages von
___ Wochen.

Hiermit bestelle(n) ich (wir) die Leistungen gemäß vorliegendem Angebot:

Unterschrift des Kunden:

Empfangsbestätigung:
Hiermit bestätigen wir/ich, die Zusätzlich Technischen
Vertragsbedingungen (ZTV) als Bestandteil zu diesem Angebot (auch für
bautechnisch unversierte Kunden)  verständlich erläutert bekommen zu
haben. Uns/mir ist bewusst, dass aufgrund der vorliegenden örtlichen
Gegebenheiten bzw. unseres/meines ausdrücklichen Kundenwunsches einige
Anpassungen vorgenommen werden müssen, die u.U. nicht in allen Punkten
der DIN oder anderen Regelwerken entsprechen.
Die vorliegenden Anpassungen gefährden aber nicht die
Gesamtfunktionalität der in den  Einzelpositionen erläuterten und
geschuldeten Werksleistung.

Unterschrift des Kunden:

Ort, den
